# Muster-Leistungsbeschreibung
Leistungsbeschreibung (GAEB 90, DA81)
Währung: EUR

## SR Floor CR 80 AS
Datum: 12.09.25

### Titel 00001 Allgemeine Hinweise

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zum Einbau von Remmers Crete
Systemen

Die folgende Musterleistungsbeschreibung ist für
die Verwendung in Industrie-, Lager und
Produktionshallen erarbeitet worden.

Die angegebenen Verarbeitungshinweise, Werkzeuge
und Verbrauchsangaben können nur als Empfehlung
dienen und müssen ggfs. den örtlichen
Gegebenheiten angepasst werden.

Bodenflächen unterliegen einem nutzungsbedingten
Verschleiß. Weitere Hinweise entnehmen Sie bitte
den Remmers Reinigungs- und Pflegehinweisen für
Bodenbeschichtungssysteme.

Die Eignung dieses Systemes ist vom
Auftraggeber/Planer und Auftragnehmer zu prüfen.
Der Einbau von Remmers Crete Systemen sollten
ausschließlich durch zertifizierte Fachbetriebe
erfolgen.

*Hinweis*
Planungshinweise zum Anschluss an das
Erdausgleichspotential

Bei Verwendung des Remmers Epoxy Conductive als
Querleitschicht ist darauf zu achten, dass der
Abstand von keinem Punkte der Fläche mehr als 10 m
zur Kupferlitze bzw. zum Anschluß an das
Erdausgleichspotential beträgt.

Fugen können im Einzelfall durch Leiterschleifen
überbrückt werden.

Weiterhin sind die Kupferlitzen und Anschlüsse so
zu planen, dass diese vor mechanischen
Beschädigungen geschützt sind.

Generell sind mehre Anschlüsse für den Anschluss
an das Erdausgleichspotential zu planen, falls es
zu Abrissen bei mechanischer Beschädigungen
kommen sollte.

Die Planung und der Anschluß an das
Erdausgleichspotential darf nur von entsprechenden
Fachkräften durchgeführt werden.

### Titel 00002 Beschichtungsarbeiten

**00002.0001 Hinweise zum Setzen von Verankerungsschnitte im Untergrund**
Verankerungsschnitte an allen Rändern, Kanten,
Rinnen, Abläufen usw. ausbilden. Feldgrössen >100
m² sind mittig mit einem Verankerungsschnitt zu
unterteilen. Die Dimensionierung der
Verankerungsschnitte entspricht generell der
doppelten Belagstärke.

**00002.0002 Baustelle einrichten einschließlich Geräte**
Baustelle einrichten, An- und Abfuhr
aller benötigten Materialien, Geräte und
Maschinen. Räumen der Baustelle und
Wiederherstellung aller benutzten
Flächen in den ursprünglichen Zustand
einschließlich notwendiger
Zwischenreinigung.
Einheit: h

**00002.0003 Abklebearbeiten**
Zum Schutz vor Verschmutzungen sind
Türen, Fenster, Fußleisten, Maschinenfundamente,
Regale, Einrichtungsgegenstände mit geeignetem
Klebeband und Folie zu schützen.
Einheit: h

**00002.0004 Untergrunduntersuchung und -prüfung**
Untergrund Prüfung und Dokumentation gemäß gültigen
Regelwerken.
Einheit: m2

**00002.0005 Vorbehandlung mit geeigneten Mitteln, vorzugsw. mittels Strahlen**
Untergrundvorbehandlung mit geeigneten
Mitteln, vorzugsweise mittels
Stahlkugelstrahlverfahren, zur Erzielung
eines tragfähigen, sauberen und
tragfähigen Untergrundes, frei von
haftungsmindernden Schichten.
Einheit: m2

**00002.0006 Grundieren mit einemPUR-Betonbindemittel**
Liefern und Herstellen einer Grundierung aus einem
lösemittelfreien, pigmentierten, mechanisch,
chemisch sowie thermisch hoch belastbaren,
gefüllten, mehrkomponentigen Beschichtungssystem
auf Polyurethanbetonbasis.

Gewähltes Produkt:
Remmers Crete TF 60

Eigenschaften:
- Hohe Chemikalienbeständigkeit
- Hohe mechanische Beständigkeit
- Wasserdampfdiffusionsfähig
Produktkenndaten -
Komponente 4 Komponenten-Mischung
Dichte (20 °C): 1,51 g/cm³,
Mischungsverhältnis: 2,5 : 2,6 : 4,4 : 0,5 nach
Gewichtsteilen
Die genannten Werte stellen typische
Produkteigenschaften dar und sind nicht als
verbindliche Produktspezifikationen zu verstehen.

Produktanforderungen:
SR - B1,5 - AR1 - IR4

Verbrauch:
mind. 0,4 kg/m² Remmers Crete TF 60
9,5 kg Crete TF 60  zzgl. 0,5 kg Colorpaste
<Farbton nach Wahl des AG>
Einheit: m2

**00002.0007 Leitset zum Herstellen der Verbindung zw. AS-Boden und der Gebäude-Erdung**
Liefern und Herstellen von speziellen Schnittstellen,
d. h. Anschlusspunkten zur Übergabe/ Ableitung der
elektrostatischen Ladungskapazitäten an die
Gebäude-Erdung.

Kabelkontakte an fachkundigen Elektroinstallateur zur
Herstellung der ihm obliegenden Anschlussarbeiten
übergeben.

Gewähltes Produkt:
Remmers Leitset (Art.-Nr. 4933)

Verbrauch:
mind. 2-3 Remmers Leitsets <4933>
(je Gebäude + Flächengröße der leitfähigen
Bodensysteme)
Einheit: St

**00002.0008 Kupferlitze - selbstklebende Kupferbänder**
Liefern und herstellen einer Erdung für ableitfähige
bzw. ESD-fähige Beschichtungssysteme.

In Abhängigkeit der Flächegröße und -form
sind, nach klebfreiem Erhärten der
vorangegangenen Schicht, ausreichend
Erdungselemente bestehend aus Leitsets und Kupferlitze
aufzubringen. Es ist zu gewährleisten, dass kein Punkt
der Fläche mehr als 10 m von einem Erdungspunkt oder
einer damit verbundenen Kupferlitze entfernt ist.

Der Anschluss an den Potentialausgleich muss durch
einen autorisierten Fachbetrieb
erfolgen.

Verbrauch:
ca. 0,1-0,5 m/m² Remmers Kupferlitze
mind. 2-3 Remmers Leitsets je nach Raumabmessungen
Einheit: lfm

**00002.0009 Epoxy Conductive LE**
Liefern und Herstellen elektrostatisch hoch
leitfähigen Querleitschicht bestehend aus
Erdungselementen und einem wässrigen
2-K EP- Bindemittel.

Eigenschaften:
- Elektrisch ableitfähig (< 10 kOhm)
- Giscode RE20

Produktkenndaten:
  Komponente A,  Komponente B,
Mischung,
Viskosität (25 °C): 1000 mPas,  750 mPas,
2700 mPas
Dichte (20 °C): 1,08 g/cm³  1,15 g/cm³
  1,04 g/cm³
Farbe: schwarz

Die genannten Werte stellen typische
Produkteigenschaften dar und sind nicht als
verbindliche Produktspezifikationen zu verstehen.

Verbrauch:
ca. 0,10 - 0,15 kg/m² Remmers Epoxy Conductive LE
<67011>
Einheit: m2

**00002.0010 Einstreubelag mit einem PUR-Betonbindemittel 3 mm Ceramix Conduct 04/08**
Liefern und Herstellen einer eingestreuten
Fließbeschichtung bestehend aus einem
ableitfähigen, lösemittelfreien, pigmentierten,
mechanisch,
chemisch sowie thermisch hoch belastbaren,
gefüllten, mehrkomponentigen Beschichtungssystem
auf Polyurethanbetonbasis.

Gewählte Produkte oder gleichwertig:
Remmers Crete SL 80 AS / Remmers Ceramix Conduct 04/08

Eigenschaften:
- Hohe Chemikalienbeständigkeit
- Hohe mechanische Beständigkeit
- Ableitfähig
- Wasserdampfdiffusionsfähig
- Thermische Beständigkeit bis zu 80 °C
Produktkenndaten -
Dichte (20 °C): 1,92 g/cm³ (4K)
Im ausreagierten Zustand
Erdableitwiderstand
nach EN 1081
(Dreipunktelektrode)
< 10 ?
Erdableitwiderstand
nach EN 61340-4-1
(2,5 kg-Elektrode)
< 1 G? (23 °C / 50 % rel. Luftfeuchtigkeit)
Gesamtsystemwiderstand
nach EN 61340-4-5
(Mensch-Schuh-Boden)
< 1 G? (23 °C / 50 % rel. Luftfeuchtigkeit)
Maximale Personenaufladung
nach EN 61340-4-5
(Walking-Test)
< 100 V (23 °C / 50 % rel. Luftfeuchtigkeit)
Die genannten Werte stellen typische
Produkteigenschaften dar und sind nicht als
verbindliche Produktspezifikationen zu verstehen.

Produktanforderungen:
SR - B1,5 - AR1 - IR4

Konformitätsnachweise gemäß
(EG) Nr. 1935/2004, LFGB, BGV sowie IFS-Standard

Emissionsprüfung E 390561-01 (inkl.
DIBT-Systembewertung)

Verbrauch:
ca. 8-10 kg/m² Remmers Crete SL 80 AS
ca. 4,00 kg/m² inkl. Überschuss
Einheit: m2

**00002.0011 Kopfversiegelung mit einem PUR-Betonbindemittel Ceramix Conduct 04/08**
Liefern und Herstellen einer Versiegelung aus
einemlösemittelfreien, pigmentierten, mechanisch,
chemisch sowie thermisch hoch belastbaren,
gefüllten, mehrkomponentigen Beschichtungssystem
auf Polyurethanbetonbasis.

Eigenschaften:
- Hohe Chemikalienbeständigkeit
- Hohe mechanische Beständigkeit
- Wasserdampfdiffusionsfähig
Produktkenndaten -
Komponente A, Komponente B,
Dichte (20 °C): 1,0 g/cm³, 1,2 g/cm³,
Viskosität (25 °C): 900 mPa s, 30 mPa s,
Die genannten Werte stellen typische
Produkteigenschaften dar und sind nicht als
verbindliche Produktspezifikationen zu verstehen.

Gewähltes Produkt oder gleichwertig:
Remmers Crete TF 60

Produktanforderungen:
SR - B1,5 - AR1 - IR4

Konformitätsnachweise gemäß
(EG) Nr. 1935/2004, LFGB, BGV sowie IFS-Standard

Emissionsprüfung E 390561-01 (inkl.
DIBT-Systembewertung)

Verbrauch:
mind. 0,7 - 0,9 kg/m² Remmers Crete TF 60
<686710 bzw. 686719 je nach Geb.-Schlüssel>
(Farbton nach Wahl des AG)
Einheit: m2
